# GYM-Oberstdorf
Angebotsaufforderung (GAEB DA XML 3.3, DA83)
Währung: EUR
Erstellt mit: CaliforniaX by G&W Software AG, CaliforniaX V25.2.10, 27.07.2026

## Zusätzlicher Text
Bauvorhaben:  Erweiterung Gertrud-von le Fort-Gymnasium Oberstdorf
  und Neubau Dreifeldsporthalle

  Rubingerstrasse 8,
  87561 Oberstdorf

Bauherr :  Landkreis Oberallgäu
  Oberallgäuer Platz 2,
  87527 Sonthofen

Leistungsverzeichnis für:  GYM_MGO_6.123.4
  Blendschutz Sporthalle

## Blendschutz
Datum: 27.07.2026

*Hinweis: 0.0 Allgemeine Baubeschreibung*
ALLGEMEIN

0.1 GRUNDSTÜCK UND STANDORT

Das Baufeld befindet sich auf dem Flurstück Nr. 990 am nördlichen Rand von
Oberstdorf auf dem Schulgelände des Gertrud-von-le-Fort Gymnasiums mit der Adresse Rubinger Straße 8 in 87561 Oberstdorf.
Das Flurstück ist im Eigentum des Markts Oberstdorf. Auf dem Grundstück sind derzeit das bestehende Gymnasium mit drei Bauteilen, einer Zweifach-Turnhalle und Außensportflächen situiert.

Die Nachbarschaft ist im Norden und Süden durch eine kleinteilige Wohnbebauung geprägt. Im Osten erweitert sich der Bereich des Gymnasiums durch die Mittelschule Oberstdorf zu einem Schulzentrum. Südlich davon liegt der Busbahnhof. Westlich und östlich des Schulbereichs schließen sich Wiesen und Felder an.

0.2 LAGE UND BESCHAFFENHEIT

Das Grundstück lässt sich in drei Bereiche einteilen: Schule, großes Sportfeld und kleines Sportfeld. Diese Bereiche sind in sich nahezu eben. Gemäß Vermesserplan liegt die obere Ebene der Schule auf einer Höhe von ca. 792,00 bis 792,40 m über NN, die mittlere Ebene des kleinen Sportfeldes auf einer Höhe von ca. 790,50 m über NN und die untere Ebene des großen Sportfeldes auf einer Höhe von ca. 789,50 m über NN.
Gemäß Bodengutachten  wurde bis zu einer Erkundungstiefe von 10 m kein Grundwasser angetroffen. Die Ausführung des Untergeschosses ist damit ohne erhöhte Anforderungen an die Abdichtung möglich.

0.3 FUNKTIONEN / NUTZUNGEN

Der Neubau ist nördlich des bestehenden Gymnasiums geplant. Zwischen diesem und dem Bestandsgebäude wird eine neue Pausenhalle eingefügt, die die Anbindung an den Bestand schafft und gleichzeitig den neuen Haupteingang im Westen ausbildet.
Der Neubau dient als Erweiterung für das Gymnasium und als Ersatz für die bestehende Zweifach-Turnhalle, die nach Fertigstellung des neuen Gebäudes abgerissen werden soll.

Folgende Funktionen sind im Neubau vereint:
- Dreifach-Sporthalle im UG: als Erweiterung und Ersatz für die bestehende
  Turnhalle
- Gymnasium im OG Erweiterung als Münchener Lernhaus mit vier Clustern
  plus Sportfachraum auf der Sporthalle

Die Sporthalle soll auch öffentlich für Vereine nutzbar sein.

0.4 STÄDTEBAU UND ARCHITEKTUR

Der vorliegenden Entwurfsansatz sieht einen kompakten Baukörper auf der Nordseite, zwischen den Sportfeldern und dem bestehenden Schulgebäude, vor. Die südlichen Freiflächen der Schule werden dadurch komplett freigehalten.
In der Fuge zwischen Neubau und Bestand verbindet die neue Pausenhalle beide Gebäudeteile und bildet im Westen zur Straße den neuen Haupteingang des Gymnasiums und leitet im Osten in den Pausenhof über.

Die Grundfläche des Hauptbaukörpers wird durch die Dreifach-Sporthalle bestimmt, seine Höhe leitet sich vom Bestand ab.

Im Bereich der Zweifach-Turnhalle, die in einer separaten Maßnahme abzubrechen ist, wird ein neuer Grünraum als Verbindung zwischen Gymnasium, Mittelschule und Sportfeldern im Norden geschaffen.

0.5 RAUMKONZEPT

Die Erschließung erfolgt für Bestand und Neubau über den neuen Haupteingang im Erdgeschoss an der östlichen Seite im zentralen Pausenhallenbereich.
Von hier erreicht man den Sportbereich im UG über eine direkt neben dem Windfang gelegene Treppe, die bei externer Nutzung von der Erschließung der Schule abgetrennt werden kann.

Im UG sind auch die Umkleiden und alle Nebenräume der Sportnutzung untergebracht und durch Stiefel- und Turnschuhgänge erschlossen.

In der Pausenhalle leitet eine räumliche Verbindung den Blick in die neue Sporthalle und lädt auf eine Galerie ein. Hier sind Pausenverkauf und Konditionsraum untergebracht. Letzterer hat über das östliche Fluchttreppenhaus eine direkte Anbindung an die Umkleiden im UG.

Der Zugang zum Lernhaus im 2.OG erfolgt über das Haupttreppenhaus des Bestandes und über einen Steg durch die Pausenhalle. Die Cluster des Lernhauses sind um ein Atrium herum gruppiert, das die innenliegenden Multizonen und Teamräume belichtet.

Das notwendige Tragwerks-Geschoss zwischen Sporthalle und Lernhaus wird in Synergie für die Unterbringung der Haustechnik genutzt.

Alle Geschosse werden barrierefrei über den neuen Aufzug nahe dem Haupteingang in der Pausenhalle erschlossen. Als Anforderung der Sportnutzung ist dieser für Liegend-Transporte ausgelegt.

Um die barrierefreie Erschließung einiger Räume im Bestands-UG zu ermöglichen, erfolgt ein Umbau im UG des Bauteils B (Bestand) zum Anschluss der Fach- und Klassenräume im Bauteil A (Bestand),

Die Pausenhalle des Bestands wird vom Treppenhaus abgeteilt und zum Mehrzweckraum umgenutzt.

Das Raumprogramm hat eine Netto-Raumfläche
im Untergeschoss von 1.720 m²
,
im Erdgeschoss von 372 m² und
im 2. Obergeschoss von 1.115 m²
.
Die BGF (R) beträgt
im Untergeschoss 2.199,48 m²
,
im Erdgeschoss 702,67 m²
,
im 1.Obergeschoss 485,92 m² und
im 2.Obergeschoss 1643,36 m²
Die BGF(S) beträgt im 2.Obergeschoss 115 m²
.
0.6 FASSADEN

Das Hauptgebäude erhält eine hochwertige vorgehängte, hinterlüftete Metallfassade, die in die Dachflächen fortsetzt. Die beiden Fassaden der Pausenhalle (zwischen Bestand und Neubau) und der Sporthalle werden raumhoch verglast.
Zum Bestandsgebäude ist eine Brandwand in Stahlbeton errichtet, welche im Aussenbereich mit einem Wärmedämmverbundsystem bekleidet ist.

0.7 DÄCHER

Der Hauptbaukörper hat ein symmetrisches Walmdach mit 2 verschiedenen Neigungen. Die Dachflächen Richtung Norden, Osten und Westen sind um 85° geneigt und mit denselben Metallpaneelen bekleidet wie die Fassade.
Die nach Süden ausgerichtete Fläche ist durch den nach Norden verschobenen First deutlich größer und hateine Neigung von 30°. Diese flache, nach Süden ausgerichtete Fläche ermöglicht eine energetische Nutzung.

Mittig im Gebäude im 2. OG befindet sich ein Atrium. In diesem Bereich ist die Decke über dem 1.OG als Flachdach ausgebildet.
Die südliche Dachfläche des Hauptbaukörpers (5° Neigung) sowie das Dach über der Pausenhalle (3° Neigung) sind als Kompaktdächer (Gründächer) geplant.

*Hinweis: 1.0 ALLGEMEINE TECHNISCHE VERTRAGSBEDINGUNGEN Gliederung gemäß DIN 18299 VOB/C*
1.1 Angaben zur Baustelle

1.1.1  Lage der Baustelle, Umgebungsbedingungen,
Zufahrtsmöglichkeiten und Beschaffenheit der Zufahrt

Das Bauvorhaben „Erweiterung Gertrud-von-le-Fort-Gymnasium Oberstdorf und Neubau Dreifeldsporthalle“ befindet sich in der Marktgemeinde Oberstdorf an der Rubinger Straße.

Während der Bauarbeiten befinden sich die angrenzenden Nachbargebäude immer in Nutzung.

Das Gymnasium liegt am Ortsrand der marktgemeinde Oberstdorf und wird über die Rubinger Straße erreicht.

Auf die Einschränkungen infolge bestehender verkehrspolizeilicher Vorgaben, wie z. B. Gewässer, Parkverbote, Einbahnstraßenregelungen, Nutzlastbeschränkungen oder räumlich beengte Verhältnisse, wird hingewiesen.
Es gibt eine Hauptzufahrt, die täglich vor Arbeitsbeginn geöffnet wird und nach dem Verlassen der Baustelle zu schließen ist. Der Auftragnehmer/ Firmenbauleiter hat die Baustelle während und außerhalb der üblichen Arbeitszeit gemäß den Unfallverhütungsvorschriften der Bauberufsgenossenschaften zu sichern. Die Baustellenzugänge sind, außer zu Betriebszwecken, dauerhaft geschlossen zu halten.

Andere Zufahrten, Baustellenzu- oder -ausgänge und Baustraßen dürfen nicht benutzt werden. Die Ver- und Entsorgung der Baustelle erfolgt von Nord-Westen über die B19 kommend mit Einfahrt von der Rubinger Straße auf die BE-Fläche.  In nahem Umfeld sowie auf dem Gelände der Baustelle besteht nur bedingte Wendemöglichkeit, insbesondere für Schwerlasttransporte oder Sattelauflieger.

Be- und Entladetätigkeiten dürfen ausschließlich unter Anwesenheit des Fahrzeugführers erfolgen.

Auf dem gesamten Baufeld gilt die Straßenverkehrsordnung. Die Einhaltung der Straßenverkehrsordnung obliegt den Auftragnehmern und deren Kraftfahrzeugführern und Maschinisten. Davon abweichend wird die Höchstgeschwindigkeit auf 20 km/h festgelegt.

1.1.2 Besondere Bedingungen Schulbetrieb

Erschütterungsintensive bzw. lärmintensive Arbeiten sind immer erst nach schriftlicher Bestätigung durch die Objektüberwachung möglich.
Unterbrechungen durch Forderungen Dritter (besonders Lärmbelästigung, Geruchsbelästigung) auf Anweisung der Objektüberwachung oder des Auftraggebers direkt sind möglich und Folge zu leisten.
Die gem. Vertrag vereinbarten Ruhezeiten sind zu beachten und zwingend einzuhalten. Abweichungen hiervon können nur durch den Auftraggebers selbst gestattet werden.

1.1.3 Art und Lage der baulichen Anlagen

Der geplante Neubau schließt im Norden unmittelbar an die bestehende Schule an. Das Gründungsniveau des Neubaus liegt unterhalb des Bestandsbaus, daraus resultierende Unterfangungsarbeiten sind im Vorfeld durch den Auftragnehmer Spezialtiefbau erfolgt. Detaillierte Angaben zum geplanten Gebäude können aus der vorangestellten allgemeinen Baubeschreibung entnommen werden.
Das Raumprogramm hat eine Netto-Raumfläche
im Untergeschoss von 1.720 m²

im Erdgeschoss von 372 m² und
im 2. Obergeschoss von 1.115 m²

Die BGF (R) beträgt
im Untergeschoss 2.199,48 m²

im Erdgeschoss 702,67 m²

im 1.Obergeschoss 485,92 m² und

im 2.Obergeschoss 1643,36 m²
Die BGF(S) beträgt im 2.Obergeschoss 115 m²

1.1.4 Verkehrsverhältnisse auf der Baustelle, Verkehrsbeschränkungen

Das Abstellen von Fahrzeugen aller Art in Halteverbotszonen, Feuerwehrzufahrten, sonstigen Einfahrten sowie auf Grünflächen ist verboten. Widerrechtlich abgestellte Fahrzeuge werden auf Kosten des Fahrzeughalters abgeschleppt. Widerrechtlich genutzte Abstellflächen werden auf Kosten des Benutzers geräumt.
Die Baustelleneinrichtungsflächen innerhalb des Baugeländes werden mit verdichtem tragfähigem Untergrund zur Verfügung gestellt und können im Rahmen des beiliegenden Baustelleinrichtungskonzeptes vom Auftragnehmer nur auf eigene Gefahr benutzt werden.

1.1.5 Besondere umweltrechtliche Vorschriften

Zum Schutz der Umwelt, der Landschaft und der Gewässer hat der Auftragnehmer die durch die Arbeiten hervorgerufenen Beeinträchtigungen auf das unvermeidbare Maß einzuschränken. Behördliche Anordnungen oder Ansprüche Dritter wegen der Auswirkungen der Arbeiten hat der Auftragnehmer dem Auftraggeber unverzüglich schriftlich mitzuteilen.

1.1.6 Besondere Vorgaben für die Entsorgung,

Das Einfüllen von Schutt und Müll in Arbeitsräume sowie das Eingraben auf der Baustelle ist untersagt. Das Entsorgen von Abfällen, Bauschutt und Abbruchmassen umfasst die Verwertung entsprechend den Vorschriften bzw. die erforderlich Maßnahmen für das Einsammeln, Befördern, Behandeln und Lagern entsprechend den Vorschriften und behördlichen Auflagen.
Verwertbares Material ist der Rohstoffrückgewinnung zuzuführen, es geht in den Besitz des AN über, wenn nicht anders im Positionstext des Leistungsverzeichnis beschrieben.

1.1.7 Schutzgebiete oder Schutzzeiten im Bereich der Baustelle

An Werktagen von Montag bis Samstag kann auf der Baustelle gearbeitet werden. Mit den angebotenen Einheitspreisen sind Arbeiten innerhalb der werktäglichen Arbeitszeiten 7:00 – 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiben.
Belästigungen durch Lärm, Abgase usw. sind auf das absolut notwendige Maß zu beschränken.
Stauberzeugende Ausführungen sind auf das Mindestmaß zu reduzieren. Die Staubentwicklung ist durch Nässen zu reduzieren. Frischluft-Ansaugbereiche der Nachbargebäude sind zwingend von staub- und geruchsbelastenden Ausführungen (auch Dieselabgase) freizuhalten.

1.1.8 Art und Umfang des Schutzes von Bäumen, Pflanzenbeständen, Vegetationsflächen, Verkehrsflächen, Bauteilen, Bauwerken, Grenzsteinen und dergleichen im Bereich der Baustelle.

DIN 18920 Bauschutz ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

1.1.9 Regelung und Sicherung des öffentlichen Verkehrs.

Es ist auf den Fußgänger- und Radfahrerverkehr bei der Einfahrt in die Baustelle und bei der Ausfahrt aus der Baustelle zu achten und erhöhte Vorsicht walten zu lassen.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

1.1.10 Im Bereich der Baustelle vorhandene Anlagen, insbesondere Abwasser- und Versorgungsleitungen

Bei Arbeiten im Außenbereich ist der Auftragnehmer verpflichtet, sich bei allen zuständigen Stellen vor Beginn der Arbeiten eine Netzauskunft einzuholen, wie z. B. Strom, Wasser, Abwasser, Telefon, Fern-/Nahwärne usw.

1.1.11 Gemäß der Baustellenverordnung getroffene Maßnahmen.

Aufgrund seiner Verpflichtung nach § 2 Abs. 1 der Baustellenverordnung, bei der Planung der Ausführung eines Bauvorhabens die allgemeinen Grundsätze nach §4 Arbeitsschutzgesetz zu berücksichtigen, macht der Auftraggeber die Baustellenordnung zum Bestandteil des Bauvertrages. Sie enthält Regelungen zur Organisation, Koordination und Überwachung des sicheren Baubetriebes.
- Sie umfasst Maßgaben zur Arbeitssicherheit, die ein unfallfreies Zusammenwirken aller am Bau Beteiligten betreffen. Sie ist auch Bestandteil des Sicherheits- und Gesundheitsschutzplanes.
- Jeder Auftragnehmer hat sein Personal über den Inhalt der Baustellenordnung zu unterrichten, sowie für die Einhaltung der Maßgaben zu sorgen.
- Alle Nachunternehmer (auch Lieferanten, etc.) unterliegen der Baustellenordnung und sind von ihren Auftraggebern mit dieser vertraut zu machen.
- Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

1.1.12 Arbeiten anderer Unternehmer auf der Baustelle

Der Bieter hat sich mit den anderen Firmen, die am Gesamtbauvorhaben beschäftigt sind so abzusprechen, dass ein reibungsloser Bauablauf gewährleistet ist.

1.2 Angaben zur Ausführung

1.2.1 Winterbaumaßnahmen

Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

1.2.2 Vorgaben, die sich aus dem SiGe-Plan
gemäß Baustellenverordnung ergeben.

Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

1.2.3 Besondere Anforderungen an die Baustelleneinrichtung und Entsorgungseinrichtungen, z.B. Behälter für die getrennte Erfassung.

Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen. Vorbeugemaßnahmen, wie Schutzabdeckungen, sind inkl. rückstandsfreier Entfernung und Entsorgung, vorzunehmen.

1.2.4 Besondere Anforderungen an das Auf- und Abbauen sowie Vorhalten von Gerüsten.
gemäß LV Positionen und ZTV der einzelnen Titel

1.2.5 Mitbenutzung fremder Gerüste, Hebezeuge, Aufzüge, Aufenthalts- und Lagerräume, Einrichtungen und dergleichen durch den Auftragnehmer.

Werden dem Auftragnehmer Hilfsmittel zur Verfügung gestellt, dann hat der Unternehmer diese in eigener Verantwortung zu übernehmen und zu betreuen. Umbauten an vorgehaltenen Gerüsten, die aus den Bauleistungen des Auftragnehmers resultieren, gehen zu Lasten des Verursachers.

Die Mitbenutzung sonstiger vorhandener Geräte und Einrichtungen anderer Unternehmer (z.B. Baukran) ist vom Auftragnehmer mit diesen direkt zu vereinbaren. Die Möglichkeit der Mitbenutzung solcher Geräte und Einrichtungen wird durch den AG nicht gewährleistet.

Die finalen Personenaufzüge werden nicht zur Verfügung gestellt.

1.2.6 Besondere Anforderungen an Art, Güte und Umweltverträglichkeit der Stoffe und Bauteile, auch z.B. an die schnelle biologische Abbaubarkeit von Hilfsstoffen.

Die Bauausführungen müssen den normativen Vorgaben des Gebäudeenergiegesetz und der DIN 4108 entsprechen.

Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

1.2.7 Art und Umfang der vom Auftraggeber verlangten Eignungs- und Gütenachweise.

Bauprodukte und Bauarten
Der AN muss zu sämtlichen Bauprodukten (Art. 16 BayBO) und Bauarten (Art. 15 BayBO) Nachweise (z. B. ETA, Norm, Zulassung, Prüfzeugnis, technische Dokumentation nach BayTB) bei der Objektüberwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

1.3 Abrechnung

1.3.1 Rechnungen (§14 VOB/B):
Es sind die Vorgaben der elektronischen Datenverarbeitung gem. EFB 244 zu beachten. Die Abrechnung erfolgt elektronisch und zugleich in Schriftform. Die gemeinsame Leistungserfassung muss daher vor Rechnungsstellung auf Antrag des Auftragnehmers mit dem für die Bauüberwachung beauftragten Architektur- bzw. Ingenieurbüro erfolgen.

Alle Rechnungen sind auf die folgende Adresse aufzustellen und in Kopie einzureichen bei

Landratsamt Oberallgäu
Hochbau
Oberallgäuer Platz 2
87257 Sonthofen

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

Bezeichnung des Bauvorhabens (GYM Schulerweiterung Gymnasium Oberstdorf), VE-Nummer und Bezeichnung des Auftrages, Fortlaufende Rechnungsnummer und Rechnungsdatum, Leistungszeitpunkt /-raum, Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung ein-zuordnen.
Der Auftragnehmer hat den Auftraggeber und gleichzeitig das mit der Bauüberwachung beauftragten Architektur- bzw. Ingenieurbüro rechtzeitig zu informieren, wenn durch die weitere Ausführung Teile der Leistung der Prüfung und Feststellung entzogen werden. Die für die Abrechnung notwendigen Feststellungen sind dem Fortgang der Leistung entsprechend möglichst gemeinsam mit dem mit der Bauüberwachung beauftragten Architektur- bzw. Ingenieurbüro vorzunehmen.

1.3.2 Schlussrechnungen
Schlussrechnungen können ab dem Tag der Abnahme eingereicht werden. Vor der Abnahme sind ausschließlich Abschlagsrechnungen zu stellen. Den Teilschluss-, Schluss- und Einzelrechnungen sind in der laufenden Reihenfolge der Positionen des Leistungsverzeichnisses Kopien der Rechnungsunterlagen des Gesamtaufmaßbestandes beizufügen.

1.3.4 Stundenlohnarbeiten
Stundenlohnrechnungen müssen entsprechend den Stundenlohnzetteln aufgegliedert werden sowie den genehmigten Regieaufträgen zugeordnet und abgerechnet werden.

*Hinweis: 2.0 ALLGEMEINE BESCHREIBUNG DER LEISTUNG*
Die Leistungen umfassen das Erstellen von Blendschutzvorhängen an der Ost- und Westseite der Pfosten-Riegel-Fassade der Sporthalle
Die Leistung umfassen im wesentlichen folgende Leistungen nach VOB C ATV:

- DIN 14501  Blendschutz
- DIN 18357  Beschlagarbeiten
- DIN 18360  Metallbauarbeiten, Schlosserarbeiten

Die Ausführung erfolgt auf 2 Arbeitsschritte.

Die Hallenhöhe beträgt ab OKFFB bis zur UK Gitterrostdecke 7,10m, und von OKFFB bis zur UK STB-Verbundträger 7,80m.

*Hinweis: 3.0 ANGABEN UND HINWEISE ZUR BAUSTELLENSITUATION*
3.1  Übergabe des Baugrundstücks

Auf der Baustelle stehen in Abstimmung mit den anderen auf der Baustelle tätigen Gewerken Lager- und Baustelleneinrichtungsflächen mit verdichtetem Planum zur Verfügung dievon Seiten der Bauleitung zugewiesen werden.

3.2  Sicherung und Zufahrten zur Baustelle

Eine freie Anfahrtsmöglichkeit des Grundstücks ist über die Rubingerstr. möglich. Nähere Angaben hierzu finden sich unter Punkt 01.01 der vorangestellten ATV. Der von Seiten des Auftragnehmer Erdbau gestellte Bauzaun wird im Zuge der Baustellübernahme abgebaut und ist umgehend zu erstetzen, oder kann ggf. alternativ in interner Absprache übernommen werden.

3.3 Strom- und Wasseranschluss

Ein Baustrom,- oder Bauwasser- bzw. Schmutzwasseranschluss steht auf der Baustelle zur Verfügung. Die Abrechnung der Verbrauchskosten erfolgt entsprechend den weiteren besonderen Vertragsbedingungen (214HW), entweder als pauschale Umlage oder muss durch den AN separat erfasst werden.

3.4 Sonstige Baustelleneinrichtung

Die Baustelleneinrichtung für gemeinschaftlich genutzte Sanitäranlagen, sowie die Bereitstellung von Bauwasser und Baustrom, sowie die Beleuchtung der Verkehrswege erfolgt im Zuge der Baustelleneinrichtung des AN Rohbau.

3.5 Sicherung des Baufeldes

Bauzaun ist auf dem Baufeld vorhanden.

3.6 Lager und Arbeitsplätze

Im Vorfeld der Arbeiten wird das angrenzende Sportfeld (Allwetterplatz) durch Abbruch der Beläge, Abtrag der Vegetationschschichten und Einbau von Tragschichten als Zwischenlager für Aushub und Baustelleneinrichtung herrgerichtet.
Lager und Arbeitsplätze sind auf den Grundstücksflächen in Absprache mit der Bauleitung darüber hinaus ausreichend vorhanden.

3.7 Schutzbereiche

Alle an den Standplatz angrenzenden Flächen und Vegetationsbereiche sind durch geeignete Maßnahmen ausreichend zu schützen.
3.8 Einschränkungen durch Schulbetrieb

Bei sämtlichen Bauarbeiten ist Rücksicht auf den laufenden schulischen Betrieb zu nehmen. Die Regelzeiten der Schulen beginnen um 8:00 Uhr und enden um 13:00 Uhr. Besonders lärmintensive Arbeiten sind nach 13:00 auszuführen soweit organisatorisch und wirtschaftlich möglich.
Insbesondere in den Prüfungszeiträumen sind lärmintensive Arbeiten nur zu unkritischen Zeiten zulässig und vorab mit der Objektüberwachung abzustimmen.

3.9 Gerüste
Rollgerüste etc. sind vom AN entsprechend in die Positionen mit einzukalkulieren.

*Hinweis: 4.0 AUSFÜHRUNGSUNTERLAGEN*
4.0  AUSFÜHRUNGSUNTERLAGEN

Als Kalkulationsgrundlage für die in nachfolgendem LV beschrieben Leistungen stellt der Auftraggeber dem Auftragnehmer folgende Unterlagen digital als
Download zur Verfügung

Die der Ausschreibung als Anlage beiliegenden Pläne des Architekturbüros sind Teil der Ausschreibungsunterlagen.

4.1  Planunterlagen Architekt gemäß Planliste Seite 1

Gegliedert nach folgenden Kategorien :

0001  Lageplan
0100/0200  Grundrisse
0700  Schnitte
0900  Ansichten

Die hier angegeben Planunterlagen dienen nur der Übersicht, die vollständigen Unterlagen sind der Planliste zu entnehmen.

*Hinweis: 5.0 ZUSÄTZLICHE TECHNISCHE VERTRAGSBEDINUNGEN*
5.0 Zusätzliche technische Vertragsbedingungen

5.1 Regeln und Richtlinien:
Mit dem Angebot hat der Bieter technische
Produktunterlagen und Referenzen über ähnliche, von ihm
durchgeführte Projekte der letzten Zeit vorzulegen.

In den Einheitspreisen sind alle Kosten für Maschinen-,
Hebezeug- u. Personaleinsatz, Nebenleistungen, erforderliche Materialien, Befestigungen, Dichtmittel, Zubehörteile, Schutzvorkehrungen, Sicherungsmaßnahmen, sofern sie nicht in einer gesonderten Position aufgeführt sind.

Für die Durchführung der Arbeiten sind maßgebend:

Die zum Zeitpunkt der Ausführung der Leistungen des AN
geltenden, einschlägig anerkannten Regeln der Technik
einschließlich der für die Leistung des AN zutreffenden
allgemeinen technischen Vorschriften für Bauleistungen
gemäß VOB Teil C, sonstige DIN-Normen und technischen
Vorschriften neuester Fassung insbesondere:

- DIN 1055  Lastannahmen für Bauten
- DIN 14501  Blendschutz
- DIN 4102  Brandverhalten von Baustoffen und Bauteilen
- DIN 18357  Beschlagarbeiten
- DIN 18360  Metallbauarbeiten, Schlosserarbeiten
- DIN 68750  Holzfaserplatten
- DIN 68761  Spanplatten

-  Unfallverhütungsvorschriften Bauarbeiten und
Merkblätter der Berufsgenossenschaft
-  Einbauvorschriften der Hersteller
-  die Leistungsbeschreibung ergänzt durch Angaben
der Bauleitung
-  die Ausführungspläne des Architekten und der
Sonderfachleute

Die in der Beschreibung genannten Werkstoffe gelten als
Qualitätsbeispiel.
Nach Auftragserteilung ist bezüglich der Öffnungsgrößen
ein Abstimmungsgespräch mit der örtlichen Bauleitung zu
führen.

Festgestellte Mängel sind ohne Behinderung des
laufenden Betriebes unverzüglich zu beheben.

Die Bauelemente sind flucht- und höhengerecht gemäß
Werksvorschrift und Angaben der Bauleitung einzubauen.

Die Blendschutzvorhänge sind komplett betriebsfertig
einzubauen, Verlegung der Verkabelung in die bauseitigen Leerrohre, Schnittstelle zum Gewerk ELT ist das bauseitige Tableau zum Einbau der Schalter. Dort sind die in diesem LV beschriebenen Schalter für die Blendschutzvorhänge einzubauen und dort wird der benötigte Stromanschluss zur Verfügung gestellt. Der AN hat unmittelbar nach Auftragserteilung die benötigte Anschlussleistung dem Planer Gewerk ELT bekannt zu geben.

Die erforderliche Abnahme und die Erstellung des Prüfbuches ist Teil der Leistung (vgl. LV-Position dazu)

Die Funktionsfähigkeit aller Blendschutzvorhänge ist zu überprüfen und ggf. wiederherzustellen.

Vorgeschriebene und anzubietende Materialien sind unter
Beachtung der Richtlinien des Herstellerwerks
einzubauen.

Auf Wunsch des AG sind kostenlos Nachweise bzw.
Prüfzeugnisse über die Einhaltung der geforderten
Eigenschaften der ausgeschriebenen Leistungen und
Materialien zu erbringen.

Die Arbeiten sind in Abstimmung mit den Ausbauarbeiten
nach Anweisung der Bauleitung durchzuführen.

### 1 Vorbereitende Arbeiten

#### 1.1 Baustelleneinrichtung

**1.1.1 Baustelle einrichten, vorhalten, räumen**
Einrichten, vorhalten über die vereinbarte
Leistungszeit, sowie Räumen der Baustelle mit folgenden
in den Pauschalpreis einzurechnenden Leistungen, soweit sie
nicht in nachfolgenden Einzelpositionen erfasst sind:

- Herrichten von Lager- und Arbeitsplätzen
- Hilfs- Fang- und Sicherungsgerüste die im Zuge der
  Arbeiten benötigt werden
- ggf. Material- und Lagercontainer
- Beseitigung sämtlicher Materialabfälle, sowie
  reinigen der Baustelle (besenrein) über die gesamte
  Bauzeit bis zur Fertigstellung der Arbeiten.
- Maschinen, Geräte, Werkzeuge
- Sicherheits- und Gesundheitsschutzeinrichtungen gemäß
  Baustellenverordnung

Baustelleneinrichtung nur für die Ausführung der
nachfolgend beschriebenen Leistungen, nicht für Dritte!
Menge: 1,000 psch

#### 1.2 Werkplanung/ Dokumentation/ Muster/ Wartung

**1.2.1 Werkstattplanung**
Technische Bearbeitung und Erstellen von Elementplänen,
einschließlich der kompletten Werkstattplanung, in
Verbindung mit der zu erstellenden statischen
Berechnung.

Ausführung für alle nachfolgend beschriebenen
Konstruktionen und Bauteile für Produktion und
Baustelle. In der Werkstattplanung ist jedes
Konstruktionsdetail in größerem Maßstab mit
ausführlicher Darstellung aller  Einzelheiten und eine
genaue Vermassung anzugeben.Der prüfbare statische
Nachweis/Standsicherheitsnachweis, über die Einhaltung
sämtlicher statischer Forderungen, ist in schriftlicher
Form (dreifach), vorzulegen.

Grundlagen für Element- und Werkstattpläne und
statische Berechnung sind die vorhandene:
- geprüfte statische Berechnung, mit den dazugehörigen
  Positionsplänen
- dazugehörige Konstruktionspläne
- Werkpläne des Architekten

Der Montageablauf mit den notwendigen Toleranzen ist
vom Auftragnehmer in der Werkstattplanung zu
berücksichtigen.
Vor Fertigungsbeginn sind die Werkstattpläne dem
Tragwerksplaner in zweifacher Ausfertigung zur
Durchsicht und Freigabe vorzulegen. Dem Architekten in
einfacher
Ausfertigung.

Elementpläne und Werkstattplanung als Pauschalsumme für
alle nachfolgend beschriebenen Bereiche!
Menge: 1,000 psch

**1.2.2 Statische Berechnung**
Erstellen einer projektbezogenen statischen Berechnung
DIN EN 14501 für den nachfolgend beschriebenen
innenliegenden Blendschutz.

Die statische Berechnung muss für die gesamte
Unterkonstruktion, mit mechanischen Bauteilen, mit
Verankerungen, sowie deren Verbindungen erstellt
werden.

Die Ausführungsstatik ist rechtzeitig, das heißt ca. 3
Wochen nach Auftragserteilung und Detailfreigabe
einzureichen, damit eine eventuelle bauseitige
Überprüfung rechtzeitig stattfinden kann, so dass das
Ergebnis rechtzeitig vor dem geplanten Montagebeginn
vorliegt. Die Vorlage der Pläne zur Prüfung darf den
terminierten Ausführungsbeginn nicht behindern

Die Freigabepläne sind wie folgt zu übergeben:
- pdf-Datei
- dwg-Datei
- Papierform, dreifach

Die Unterlagen für den Prüfstatiker sind wie folgt zu
übergeben:
- pdf-Datei
- Papierform, dreifach
Menge: 1,000 psch

**1.2.3 Muster Behang**
Liefern und vorlegen eines Handmusters des Behangs des
Blendschutzes, Einzelgröße ca. 1 qm, für Farbton
nach Wahl des Architekten.
Menge: 3,000 St

**1.2.4 Schutzlage**
Schutzbelag für den Hallenboden liefern,
auslegen, wieder entfernen und fachgerecht entsorgen, bestehend aus mind. 0,2 mm starker PE- Folie und Hartfaserplatte 3mm, mit verklebten Stößen. Die Belagsoberfläche ist vorher vollflächig mit einem Industriestaubsauger abzusaugen.
Menge: 300,000 m2

**1.2.5 Gerüststellung**
Gerüststellung für die Durchführung der nachfolgend
beschriebenen Leistungen aller Bereiche, über die
Leistungen gemäß ATV DIN 18351, VOB/C, Punkt 4.1.1,
hinaus, für alle zu erbringenden Montagearbeiten, sowie
beispielsweise für die Ausbildung von Detailpunkten,
nach Wahl des AN, Ausführung ebenfalls nach Wahl des
AN.
Einschl. Plattenmaterial einschl. Vlieskaschierung zum Schutz des Sportbodens, Breite des Bodenschutzes je Hallenseite 3m, Länge es Bodenschutzes je Hallenseite 27m.
Die Hallenhöhe beträgt ab OKFFB bis zur UK Gitterrostdecke 7,10m, und von OKFFB bis zur UK STB-Verbundträger 7,80m.
Menge: 1,000 psch

**1.2.6 Grundreinigung**
Grundreinigung der Blendschutzanlage einschließlich
aller Bestandteile mit den vom Hersteller empfohlenen
Reinigungsmitteln vor der Abnahme durchführen.
Die Grundreinigung ist als Pauschalleistung für alle
angebotenen Trennwandanlagen anzubieten.

Sämtliche für die Durchführung der Grundreinigung
erforderlichen Bühnen, Gerüste und sonstige Hilfsmittel
sind durch den AN zu stellen und hier einzukalkulieren.
Menge: 1,000 psch

**1.2.7 Sachverständigenabnahme**
Erstabnahme der Blendschutzanlage entsprechend DIN
18032 Teil 4, inklusive Funktionsprüfung nach
vollständiger Fertigstellung der Leistung durch einen
vom GUV anerkannten, unabhängigen Sachverständigen.

In der Pauschale sind sämtliche Kosten, Prüfgebühren
und desgleichen zu berücksichtigen. Zusätzlich
beinhaltet die Abnahme die Anfertigung eines
Anlagenprüfbuches, Eintragung der Erstabnahme,
Zuteilung und Anbringen einer Prüfplakette, Übergabe
des Prüfbuches an den Betreiber und Einweisung des vom
AG bestimmten Personals in die Funktion der Anlage in
einem gemeinsamen Ortstermin.

Sämtliche für die Durchführung der Abnahme
erforderlichen Bühnen, Gerüste und sonstige Hilfsmittel
sind durch den AN zu stellen und hier einzukalkulieren
Menge: 1,000 psch

**1.2.8 Übergabedokumentation**
Übergabe einer Dokumentation in dreifacher Ausfertigung
in Papier, incl. ausgedrucktem / beschriftetem
Ordnerrücken und einer Daten CD mit folgendem Inhalt:

- Fachunternehmerbescheinigung,
Übereinstimmungsbestätigung und
Fachbauleiterbescheinigung
- Materialienlisten mit Produktbeschreibung und
Herstelleranschrift aller eingesetzten Materialien den
entsprechenden Positionen zugeordnet.
- Zulassungen / Zertifikate und bauaufsichtliche
Prüfungen aller eingesetzten Materialien
- Statische Berechnungen/ freigegebene Werkplanungen,
Ankerstatik, statische Berechnung Öffnungsflügel,
Plattenstatik
- Prüfungsprotokolle durch anerkannte Sachverständigen,
PrüfSV
- Nachweise im Bezug auf die funktionstechnische,
statische, wärmeschutztechnische Ausstattung und
Montage der Gesamtleistung
- Alle Konstruktions- und Detailzeichnungen
- Statische Nachweise
- Verkabelungs- und Verklemmungspläne
- Zulassungen / Prüfzeugnisse
- Übereinstimmungserklärungen des Errichters
- Anlagenbeschreibung mit Benutzungsanleitung
- Wartungsempfehlungen
- Reinigungs- und Pflegeanleitungen
- Angaben über Reparatur- und Notdienstservicestellen
- Bescheinigung bzw. TÜV (soweit im Auftragsumfang
notwendig)
- Alle freigegebenen Planungen einschl. Werk- und
Montagepläne nach Einarbeitung aller
Korrekturanmerkungen
durch den AN final zu übergeben.

Bestandsdokumentation ist mind. 1 KW vor der Abnahme
zur Prüfung der Bauleitung vorzulegen. Ohne
vollständige
und geprüfte Bestandsdokumentation ist die Anlage
nicht abnahmereif.
Menge: 1,000 psch

### 2 Blendschutzvorhänge

#### 2.1 Unterkonstruktion, Vorhangschiene

**2.1.1 Unterkonstruktion Stahlrechteck-Hohlprofil, S 235**
Erstellen einer Unterkonstruktion für Vorhangschienen.
Unterkonstruktion als Stahlrechteck-Hohlprofils, S 235, als Unterkonstruktion zwischen HEA 120-Träger montieren mittels Verschraubung in Stege der HEA-Träger
Unterkonstruktion einschliesslich erforderl. Bohrung, Befestigungsmittel und Nebenarbeiten.

Abmessungen Profil: 40 x 60 x 2 mm, Dicke nach stat. Erfordernis!
Einzellängen Hohlprofile zwischen der HEA-Trägern bis 1,50 m, nach Aufmaß vor Ort!
Gewicht: 3,014 kg/m,
Anzahl Gesamt: 38 Stück,

Ausführung: Ost- und Westseite 3-fach Turnhalle oberhalb Gitterrostdecke in Ebene HEA-120 Träger

Plancode:  6-ARC-DE-E1-01-0252-00-F
  6-ARC-SN-XX-XX-0711-00-F
Menge: 169,000 kg

**2.1.2 Blendschutz-Vorhangschiene mit Haken**
einläufige Vorhangschiene/ Schleuderzugsystem aus stranggepresstem Aluminium, für leichte bis mittelschwere Vorhänge, verdeckter Montagekanal, Oberfläche natur eloxiert zur Montage an Unterkonstruktion aus Vorposition, einschl. Profilstöße/ Profilverbinder, mit Zahnriemen in separaten Kanälen geführt
Laufkanäle wachsbeschichtet für geringe Geräuschentwicklung
geräuschhemmende Roller, Roller vibrationshemmend mit gummierten Kern ausgestattet, Metallachse schwimmend gelagert
max. Abmessungen Schiene: B/ H: bis 50 / bis 60 mm
Länge einer Fassadenseite= 27,4 m

Vorhangschienen sind einschl. der benötigen Anzahl an Stoffhaken/ Gleitern

Ausführung: Ost- und Westseite 3-fach Turnhalle an Unterseite
zuvorbeschriebener Unterkonstruktion

Plancode:  6-ARC-DE-E1-01-0252-00-F
  6-ARC-SN-XX-XX-0711-00-F
Menge: 55,000 m

#### 2.2 Elektrozug-System

**2.2.1 elektrisches Zugsystem Vorhänge/ Motorantrieb**
systempassendes elektrisches Zugsystem bestehend aus passenden Motoren für die geforderten Vorhang-/ Schienenlängen.
Motor muss oberhalb der Schiene an STB-Aussenwand geflanscht werden.
Mindestabstände nach Wahl Vorhang-/Motorsystem müssem vom AN eingehalten werden und sind im Vorfeld der Ausführung mit dem AG abzustimmen.
Bedienung des motorischen Systems über bauseitigen Taster/ Tableau/ Schalter und per Funkfernbedienung und oder App-gesteuertes System. elektr.potenzialfreier Schaltkontakt.
Die Anschlüsse ans Gewerk ELT sind mit dem bauseitigen ELT-Unternehmen unmittelbar nach Auftragserteilung abzustimmen.

Systemanforderungen:
störungsfreier, bürstenloser Asynchron-Motor,
mikroprozessor gesteuert,
Betriebsspannung 110-250 VAC / 50-60 Hz
CEE normiert
Laufgeschwindigkeit mind 20cm /sekunde
Geräuschegel darf 36 dbA bei Abstand von 30cm nicht überschreiten,
einschl. 4-adrigem Kabel mit passender Länge zur bauseitigen Sit.
Motoren müssen in Gruppe gemeinsam steuerbar sein,
Memorie-Funktion der Einstellung
einschl. automat. Endabschaltung und Überhitzungsschutz,

Ausführung: Ost- und Westseite 3-fach Turnhalle

Plancode:  6-ARC-DE-E1-01-0252-00-F
  6-ARC-SN-XX-XX-0711-00-F
Menge: 1,000 St

#### 2.3 Blendschutz

**2.3.1 Vorhangstoff schwer entflammbar**
liefern und montieren eines maßgefertigten Vorhanges als Blendschutz, Sonnenschutz und UV-Schutz, mehrfach geteilt.
Keine WAVE-Konfektionierung!
Ausführung als Blendschutz vor Fensterverglasungen gem. Planunterlagen in Anlage, incl. Einhängen von Röllchen. Die Abmessungen sind vor Ort vom AN zu überprüfen

Die angegebenen lfm Stoff entsprechen den Vorhangschienenlängen. Eine Stoffzugabe von 50%  für Faltenwurf ist dieser Grundlage hinzuzurechnen!
Achtung: Angabe Laufmeter Vorhang hier OHNE Zugabe!

Die Nähte müssen fachmännisch, sauber, mit nicht hochziehende Naht ausgeführt werden.

Eigenschaften:

- permanent schwer entflammbar nach DIN 4102 B1
- Garn-/ Stückgefärbt
- Farbton: nach Wahl AG
- Pflege: nicht waschen/ nicht bleichen/ nicht im Trockner trocken /
  Chemische Reinigung P
- Bügeln: bis Maximal 150° C
- Eingang chemische Reinigung: bis max. 1%
- Transparenz gering </= 15%
- lichtdurchlässig (kein blackout-Stoff!)
- Abminderungsfaktor Fc= 0,75
- Zertifikate/ Prüfzeugnisse:
  Öko-Tex 100
  Brenntest DIN 4102 B1
  Lichttransmission DIN EN 410
  Lichtechtheit Test
  Formaldehyd < 150 ppm
  REACH 1907/2006/EG

Abmessungen:
Fertige Vorhanghöhe: OK Prallwand bis UK Gitterrostdecke 3,80 m
Abstand OK Prallwand 2cm
Saum: 2,5cm doppelt

Geparkt werden sollen die Einzelvorhangstücke jeweils vor den STB- Wandpfeilern vor den Fensterverglasungen.

Eine Bemusterung muss vor Fertigung mit dem AN durchgeführt werden.

Ausführung: Ost- und Westseite 3-fach Turnhalle

Plancode:  6-ARC-DE-E1-01-0252-00-F
  6-ARC-SN-XX-XX-0711-00-F
  6-ARC-GR-XX-00-0151-00-F
Menge: 56,000 m

### 3 Sonstiges

#### 3.1 Wartung

**3.1.1 Wartung**
*** Bedarfsposition ohne GB
Blendschutzsystem einschl. Antrieb und Konstruktionen einmal jährlich warten. Zu diesem Zwecke wird mit der Herstellerfirma ein Wartungsvertrag abgeschlossen. Ein entsprechender Vertragsentwurf ist beizufügen.
Wartungskosten, pauschal je Blendschutzvorhang und Jahr
Menge: 4,000 St

### 4 Stundenlohnarbeiten

#### 4.1 Stundenlohn

**4.1.1 Facharbeiter**
Menge: 10,000 h

**4.1.2 Helfer**
Menge: 10,000 h

**4.1.3 An- und Abfahrt**
eines 2 Mann-Teams,
einschließlich aller Aufwendungen wie in Vorbemerkungen
beschrieben inkl. KFZ und Betriebskosten,
für die Ausführung von vor- oder nachgezogen Leistungen aus Gründen des Bauablaufs,
nur auf besondere Anordnung durch den AG.

Vergütung jedoch nur wenn der Arbeitszeitanfall insgesamt weniger als 10 Std. beträgt. Abrechnung der Kombination aus An- und Abfahrt Arbeitsstunden werden separat vergütet.
Menge: 1,000 St
